# Full principal de façana ventilada, de fàbrica de bloc de formigó cel·lular per a revestir

- Propietat de l'arxiu: CYPE INGENIEROS, S.A.
- Format: FIEBDC-3/2002
- Divisa: EUR
- Costos indirectes: 3.00 %
- IVA: 21.00 %

## F Façanes i particions

### FA Façanes ventilades

#### FAR Full principal de fàbrica per a revestir

**FAR025** m² Full principal de façana ventilada, de fàbrica de bloc de formigó cel·lular per a revestir.
Full principal de façana ventilada, recolzat sobre el forjat i enrasat, de 20 cm d'espessor, de fàbrica de bloc de formigó cel·lular endurit en autoclau, UTILITAS 200, "BAUBLOCK", 60x25x20 cm, per revestir, rebuda amb morter cola, "BAUBLOCK", reforçada amb acer UNE-EN 10080 B 500 SD, en regates prèviament executades en els blocs, en arrencada de la fàbrica sobre forjat i sota escopidor. Llinda de fàbrica armada de blocs en "U" de formigó U-TEC, massissat de formigó de replè, HA-25/B/12/XC2, preparat en obra; muntatge i desmuntatge d'estintolament. Inclús elements d'ancoratge d'acer galvanitzat en calent, per a fixació de la fàbrica a l'estructura.
Inclou: Definició dels plànols de façana mitjançant ploms. Replanteig, planta a planta. Marcat en els pilars dels nivells de referència general de planta i de nivell de paviment. Seient de la primera filada sobre capa de morter. Col·locació i aplomat de mires de referència. Estesa de fils entre mires. Col·locació de ploms fixos a les arestes. Tall de les peces. Col·locació de les peces per filades a nivell. Apertura de regata. Col·locació de les armadures. Col·locació dels ancoratges. Realització de tots els treballs necessaris per a la resolució dels buits. Trobada de la fàbrica amb el forjat superior.
Criteri d'amidament de projecte: Superfície mesurada segons documentació gràfica de Projecte, sense duplicar cantonades ni encontres, deduint els buits de superfície major de 2 m². En els buits que no es dedueixin, estan inclosos els treballs de realitzar la superfície interior del buit.
Criteri de mesura d'obra: Es mesurarà la superfície realment executada segons especificacions de Projecte, sense duplicar cantonades ni encontres, deduint els buits de superfície major de 2 m². En els buits que no es dedueixin, estan inclosos els treballs de realitzar la superfície interior del buit.

| Codi | Ut | Descripció | Rendiment | Preu | Import |
|---|---|---|---|---|---|
| mt09mif010ea | t | Morter industrial per a obra de paleta, de ciment, color gris, categoria M-10 (resistència a compressió 10 N/mm²), subministrat en sacs, segons UNE-EN 998-2. (material) | 0.027 | 61.98 | 1.67 |
| mt02bhb010need | U | Bloc de formigó cel·lular endurit en autoclau, UTILITAS 200, "BAUBLOCK", 60x25x20 cm, densitat 400 kg/m³, conductivitat tèrmica 0,11 W/(mK), amb un aïllament a soroll aeri de 41 dBA, Euroclasse A1 de reacció al foc segons UNE-EN 13501-1, per revestir, segons UNE-EN 771-4. (material) | 7.000 | 4.05 | 28.35 |
| mt09mib010c | kg | Morter cola, "BAUBLOCK", compost per ciment Pòrtland, àrids seleccionats i additius especials, d'aplicació en fàbriques de bloc de formigó cel·lular, subministrat en sacs de 25 kg, tipus T segons UNE-EN 998-2. (material) | 0.056 | 3.60 | 0.20 |
| mt07aco010h | kg | Acer en barres corrugades, UNE-EN 10080 B 500 SD, subministrat en obra en barres sense elaborar, de varis diàmetres. (material) | 0.120 | 1.23 | 0.15 |
| mt07aaa040a150 | U | Repercussió, per m² de full principal de fàbrica de bloc de formigó cel·lular per revestir, d' elements d'ancoratge d'acer galvanitzat en calent, per a fixació de la fàbrica a l'estructura. (material) | 1.000 | 1.50 | 1.50 |
| mt02bhb100i | U | Bloc en "U" de formigó cel·lular endurit en autoclau, U-TEC, "BAUBLOCK", 60x25x30 cm, densitat 500 kg/m³, conductivitat tèrmica 0,13 W/(mK), Euroclasse A1 de reacció al foc segons UNE-EN 13501-1, per revestir, segons UNE-EN 771-4. (material) | 0.300 | 8.25 | 2.48 |
| mt07aco010d | kg | Ferralla elaborada en taller industrial amb acer en barres corrugades, UNE-EN 10080 B 500 SD, de varis diàmetres. (material) | 0.200 | 1.61 | 0.32 |
| mt08cem011a | kg | Ciment Pòrtland CEM II/B-L 32,5 R, color gris, en sacs, segons UNE-EN 197-1. (material) | 4.600 | 0.10 | 0.46 |
| mt01arg006 | t | Sorra de cantera, per a formigó preparat en obra. (material) | 0.006 | 17.50 | 0.11 |
| mt01arg007b | t | Àrid gruixut homogeneïtzat, de mida màxima 12 mm. (material) | 0.012 | 16.64 | 0.20 |
| mt50spa050m | m³ | Tauló de fusta de pi, dimensions 20x7,2 cm. (material) | 0.001 | 439.20 | 0.44 |
| mt50spa081a | U | Puntal metàl·lic telescòpic, de fins a 3 m d'altura. (material) | 0.003 | 19.25 | 0.06 |
| mt50spa101 | kg | Claus d'acer. (material) | 0.011 | 1.87 | 0.02 |
| mt13blw110a | U | Aerosol de 750 cm³ d'escuma de poliuretà, de 22,5 kg/m³ de densitat, 140% d'expansió, 18 N/cm² de resistència a tracció i 20 N/cm² de resistència a flexió, conductivitat tèrmica 0,04 W/(mK), estable de -40°C a 100°C; per a aplicar amb pistola; segons UNE-EN 13165. (material) | 0.001 | 7.20 | 0.01 |
| op00roz010 |  | Regatadora. | 1.000 | 0.00 | 0.00 |
| op00amo010 |  | Mola o radial. | 1.000 | 0.00 | 0.00 |
| au00auh040 |  | Vibrador de formigó, elèctric. | 1.000 | 0.00 | 0.00 |
| mo021 | h | Oficial 1ª construcció en treballs de ram de paleta. (mà d'obra) | 0.601 | 28.42 | 17.08 |
| mo114 | h | Peó ordinari construcció en treballs de ram de paleta. (mà d'obra) | 0.397 | 23.81 | 9.45 |
| % | % | Costos directes complementaris | 2 % | 62.50 | 1.25 |
|  |  | Costos directes |  |  | 63.75 |
