# Llinda prefabricada, de formigó cel·lular

- Propietat de l'arxiu: CYPE INGENIEROS, S.A.
- Format: FIEBDC-3/2002
- Divisa: EUR
- Costos indirectes: 3.00 %
- IVA: 21.00 %

## F Façanes i particions

### FC Llindars, carregadors i calaixos de persianes

#### FCH Prefabricats de formigó

**FCH050** U Llinda prefabricada, de formigó cel·lular.
Llinda prefabricada de formigó cel·lular endurit en autoclau, L-TEC, de 8,5 cm d'amplada, 25 cm d'altura i 150 cm de longitud, densitat 500 kg/m³, conductivitat tèrmica 0,13 W/(mK), Euroclasse A1 de reacció al foc segons UNE-EN 13501-1, per revestir, rebuda amb morter cola, "BAUBLOCK", recolzada sobre els brancals.
Inclou: Neteja i preparació del plànol de suport. Replanteig del nivell de suport de la llinda. Presentació de la llinda. Aplomat i anivellació. Segellat de juntes i neteja de la llinda.
Criteri d'amidament de projecte: Nombre d'unitats previstes, segons documentació gràfica de Projecte.
Criteri de mesura d'obra: Es mesurarà el nombre d'unitats realment executades segons especificacions de Projecte.

| Codi | Ut | Descripció | Rendiment | Preu | Import |
|---|---|---|---|---|---|
| mt02bhb110e | U | Llinda prefabricada de formigó cel·lular endurit en autoclau, L-TEC, "BAUBLOCK", de 8,5 cm d'amplada, 25 cm d'altura i 150 cm de longitud, densitat 500 kg/m³, conductivitat tèrmica 0,13 W/(mK), Euroclasse A1 de reacció al foc segons UNE-EN 13501-1, per revestir, segons UNE-EN 771-4. (material) | 1.000 | 26.75 | 26.75 |
| mt09mib010c | kg | Morter cola, "BAUBLOCK", compost per ciment Pòrtland, àrids seleccionats i additius especials, d'aplicació en fàbriques de bloc de formigó cel·lular, subministrat en sacs de 25 kg, tipus T segons UNE-EN 998-2. (material) | 0.002 | 3.60 | 0.01 |
| op00tal020 |  | Trepant amb batedora. | 1.000 | 0.00 | 0.00 |
| mo020 | h | Oficial 1ª construcció. (mà d'obra) | 0.126 | 28.42 | 3.58 |
| mo113 | h | Peó ordinari construcció. (mà d'obra) | 0.126 | 23.81 | 3.00 |
| % | % | Costos directes complementaris | 2 % | 33.34 | 0.67 |
|  |  | Costos directes |  |  | 34.01 |
