# Full principal de façana ventilada, de fàbrica de bloc de formigó cel·lular per a revestir

- Propietat de l'arxiu: CYPE Ingenieros S.A.
- Format: FIEBDC-3/2016
- Programa: Generador de preus de la construcció. CYPE Ingenieros, S.A.
- Data: 04/07/2024
- Divisa: EUR
- Costos indirectes: 3 %
- IVA: 21 %

## F Façanes i particions

### FA Façanes ventilades

#### FAR Full principal de fàbrica per a revestir

**FAR025** m² Full principal de façana ventilada, de fàbrica de bloc de formigó cel·lular per a revestir.
Full principal de façana ventilada, recolzat sobre el forjat i enrasat, de 20 cm d'espessor, de fàbrica de bloc de formigó cel·lular endurit en autoclau, UTILITAS 200, "BAUBLOCK", 60x25x20 cm, per revestir, rebuda amb morter cola, "BAUBLOCK", reforçada amb acer UNE-EN 10080 B 500 SD, en regates prèviament executades en els blocs, en arrencada de la fàbrica sobre forjat i sota escopidor. Llinda de fàbrica armada de blocs en "U" de formigó U-TEC, massissat de formigó de replè, HA-25/B/12/XC2, preparat en obra; muntatge i desmuntatge d'estintolament. Inclús elements d'ancoratge d'acer galvanitzat en calent, per a fixació de la fàbrica a l'estructura.
Inclou: Definició dels plànols de façana mitjançant ploms. Replanteig, planta a planta. Marcat en els pilars dels nivells de referència general de planta i de nivell de paviment. Seient de la primera filada sobre capa de morter. Col·locació i aplomat de mires de referència. Estesa de fils entre mires. Col·locació de ploms fixos a les arestes. Tall de les peces. Col·locació de les peces per filades a nivell. Apertura de regata. Col·locació de les armadures. Col·locació dels ancoratges. Realització de tots els treballs necessaris per a la resolució dels buits. Trobada de la fàbrica amb el forjat superior.
Criteri d'amidament de projecte: Superfície mesurada segons documentació gràfica de Projecte, sense duplicar cantonades ni encontres, deduint els buits de superfície major de 2 m². En els buits que no es dedueixin, estan inclosos els treballs de realitzar la superfície interior del buit.
Criteri de mesura d'obra: Es mesurarà la superfície realment executada segons especificacions de Projecte, sense duplicar cantonades ni encontres, deduint els buits de superfície major de 2 m². En els buits que no es dedueixin, estan inclosos els treballs de realitzar la superfície interior del buit.

| Codi | Ut | Descripció | Rendiment | Preu | Import |
|---|---|---|---|---|---|
| mt09mif010ea | t | Morter industrial per a obra de paleta, de ciment, color gris, categoria M-10 (resistència a compressió 10 N/mm²), subministrat en sacs, segons UNE-EN 998-2. (material) | 0.027 | 61.98 | 1.673 |
| mt02bhb010need | U | Bloc de formigó cel·lular endurit en autoclau, UTILITAS 200, "BAUBLOCK", 60x25x20 cm, densitat 400 kg/m³, conductivitat tèrmica 0,11 W/(mK), amb un aïllament a soroll aeri de 41 dBA, Euroclasse A1 de reacció al foc segons UNE-EN 13501-1, per revestir, segons UNE-EN 771-4. (material) | 7 | 4.05 | 28.350 |
| mt09mib010c | kg | Morter cola, "BAUBLOCK", compost per ciment Pòrtland, àrids seleccionats i additius especials, d'aplicació en fàbriques de bloc de formigó cel·lular, subministrat en sacs de 25 kg, tipus T segons UNE-EN 998-2. (material) | 0.056 | 3.6 | 0.202 |
| mt07aco010h | kg | Acer en barres corrugades, UNE-EN 10080 B 500 SD, subministrat en obra en barres sense elaborar, de varis diàmetres. (material) | 0.12 | 1.23 | 0.148 |
| mt07aaa040a150 | U | Repercussió, per m² de full principal de fàbrica de bloc de formigó cel·lular per revestir, d' elements d'ancoratge d'acer galvanitzat en calent, per a fixació de la fàbrica a l'estructura. (material) | 1 | 1.5 | 1.500 |
| mt02bhb100i | U | Bloc en "U" de formigó cel·lular endurit en autoclau, U-TEC, "BAUBLOCK", 60x25x30 cm, densitat 500 kg/m³, conductivitat tèrmica 0,13 W/(mK), Euroclasse A1 de reacció al foc segons UNE-EN 13501-1, per revestir, segons UNE-EN 771-4. (material) | 0.3 | 8.25 | 2.475 |
| mt07aco010d | kg | Ferralla elaborada en taller industrial amb acer en barres corrugades, UNE-EN 10080 B 500 SD, de varis diàmetres. (material) | 0.2 | 1.61 | 0.322 |
| mt08cem011a | kg | Ciment Pòrtland CEM II/B-L 32,5 R, color gris, en sacs, segons UNE-EN 197-1. (material) | 4.6 | 0.1 | 0.460 |
| mt01arg006 | t | Sorra de cantera, per a formigó preparat en obra. (material) | 0.006 | 17.5 | 0.105 |
| mt01arg007b | t | Àrid gruixut homogeneïtzat, de mida màxima 12 mm. (material) | 0.012 | 16.64 | 0.200 |
| mt50spa050m | m³ | Tauló de fusta de pi, dimensions 20x7,2 cm. (material) | 0.001 | 439.2 | 0.439 |
| mt50spa081a | U | Puntal metàl·lic telescòpic, de fins a 3 m d'altura. (material) | 0.003 | 19.25 | 0.058 |
| mt50spa101 | kg | Claus d'acer. (material) | 0.011 | 1.87 | 0.021 |
| mt13blw110a | U | Aerosol de 750 cm³ d'escuma de poliuretà, de 22,5 kg/m³ de densitat, 140% d'expansió, 18 N/cm² de resistència a tracció i 20 N/cm² de resistència a flexió, conductivitat tèrmica 0,04 W/(mK), estable de -40°C a 100°C; per a aplicar amb pistola; segons UNE-EN 13165. (material) | 0.001 | 7.2 | 0.007 |
| mo021 | h | Oficial 1ª construcció en treballs de ram de paleta. (mà d'obra) | 0.601 | 28.42 | 17.080 |
| mo114 | h | Peó ordinari construcció en treballs de ram de paleta. (mà d'obra) | 0.397 | 23.81 | 9.453 |
| % | % | Costos directes complementaris | 2 % | 62.493 | 1.250 |
|  |  | Costos directes |  |  | 63.743 |

Residus:
- col·locació: mt09mif010ea; factor de residu 0.0189
- col·locació: mt02bhb010need; factor de residu 0.0132
- col·locació: mt09mib010c; factor de residu 0.0063
- col·locació: mt07aco010h Acer en barres corrugades, UNE-EN 10080 B 500 SD, subministrat en obra en barres sense elaborar, de varis diàmetres; factor de residu 0.0075
- col·locació: mt02bhb100i; factor de residu 0.0132
- col·locació: mt07aco010d Ferralla elaborada en taller industrial amb acer en barres corrugades, UNE-EN 10080 B 500 SD, de varis diàmetres; factor de residu 0.0075
- col·locació: mt08cem011a Ciment Pòrtland CEM II/B-L 32,5 R, color gris, en sacs, segons UNE-EN 197-1; factor de residu 0.01512
- col·locació: mt01arg006 Sorra de cantera, per a formigó preparat en obra; factor de residu 0.003
- col·locació: mt01arg007b Àrid gruixut homogeneïtzat, de mida màxima 12 mm; factor de residu 0.00540057
- col·locació: mt50spa050m Tauló de fusta de pi, dimensions 20x7,2 cm; factor de residu 1
- col·locació: mt50spa081a Puntal metàl·lic telescòpic, de fins a 3 m d'altura; factor de residu 1
- col·locació: mt50spa101 Claus d'acer; factor de residu 0.0045
- col·locació: mt13blw110a; factor de residu 0.024

## Recursos

**mt09mif010ea** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt02bhb010need** U Bloc de formigó cel·lular endurit en autoclau
Dades tècniques: Cost energètic 42.634 MJ; Emissió de CO2 4.552 kg; Codi LER 17 01 01; Massa de l'element 12 kg; Volum 0.008 m3
Residus:
- embalatge: re170201 Fusta; rendiment 0.017 kg
- embalatge: re170203 Plàstic; rendiment 0.005 kg

**mt09mib010c** kg Morter cola, "BAUBLOCK"
Dades tècniques: Cost energètic 2.394 MJ; Emissió de CO2 0.194 kg; Codi LER 17 01 01; Massa de l'element 1 kg; Volum 0.000667 m3
Residus:
- embalatge: re150101 Envasos de paper i cartró; rendiment 0.014 kg
- embalatge: re170201 Fusta; rendiment 0.001 kg
- embalatge: re170203 Plàstic; rendiment 0.003 kg

**mt07aco010h** kg Acer en barres corrugades, UNE-EN 10080 B 500 SD, subministrat en obra en barres sense elaborar, de varis diàmetres
Dades tècniques: Cost energètic 9.830 MJ; Emissió de CO2 0.510 kg; Codi LER 17 04 05; Massa de l'element 1 kg; Volum 0.000476 m3

**mt02bhb100i** U Bloc en "U" de formigó cel·lular endurit en autoclau
Dades tècniques: Cost energètic 15.343 MJ; Emissió de CO2 1.429 kg; Codi LER 17 01 01; Massa de l'element 3.78 kg; Volum 0.00252 m3
Residus:
- embalatge: re170201 Fusta; rendiment 0.017 kg
- embalatge: re170203 Plàstic; rendiment 0.005 kg

**mt07aco010d** kg Ferralla elaborada en taller industrial amb acer en barres corrugades, UNE-EN 10080 B 500 SD, de varis diàmetres
Dades tècniques: Cost energètic 9.830 MJ; Emissió de CO2 0.510 kg; Codi LER 17 04 05; Massa de l'element 1 kg; Volum 0.000476 m3

**mt08cem011a** kg Ciment Pòrtland CEM II/B-L 32,5 R, color gris, en sacs, segons UNE-EN 197-1
Dades tècniques: Cost energètic 7.009 MJ; Emissió de CO2 0.899 kg; Codi LER 17 01 01; Massa de l'element 1 kg; Volum 0.000667 m3
Residus:
- embalatge: re150101 Envasos de paper i cartró; rendiment 0.011 kg
- embalatge: re170203 Plàstic; rendiment 0.002 kg

**mt01arg006** t Sorra de cantera, per a formigó preparat en obra
Dades tècniques: Cost energètic 75.000 MJ; Emissió de CO2 4.000 kg; Codi LER 01 04 09; Massa de l'element 1000 kg; Volum 0.625 m3

**mt01arg007b** t Àrid gruixut homogeneïtzat, de mida màxima 12 mm
Dades tècniques: Cost energètic 75.000 MJ; Emissió de CO2 4.000 kg; Codi LER 01 04 08; Massa de l'element 1000 kg; Volum 0.666667 m3

**mt50spa050m** m³ Tauló de fusta de pi, dimensions 20x7,2 cm
Dades tècniques: Cost energètic 78108.000 MJ; Emissió de CO2 -1069.500 kg; Codi LER 17 02 01; Massa de l'element 575 kg; Volum 0.522727 m3

**mt50spa081a** U Puntal metàl·lic telescòpic, de fins a 3 m d'altura
Dades tècniques: Cost energètic 97.317 MJ; Emissió de CO2 5.049 kg; Codi LER 17 04 05; Massa de l'element 9.9 kg; Volum 0.004714 m3

**mt50spa101** kg Claus d'acer
Dades tècniques: Cost energètic 9.830 MJ; Emissió de CO2 0.510 kg; Codi LER 17 04 05; Massa de l'element 1 kg; Volum 0.000476 m3

**mt13blw110a** U Aerosol de 750 cm³ d'escuma de poliuretà
Dades tècniques: Cost energètic 4.178 MJ; Emissió de CO2 0.208 kg; Codi LER 17 06 04; Massa de l'element 0.01875 kg; Volum 0.000031 m3
Residus:
- embalatge: re150104 Envasos metàl·lics. (component de residu); rendiment 0.15 kg; Codi LER 15 01 04; Massa de l'element 1 kg; Volum 0.001667 m3
